# Elektrotechnik
Angebotsaufforderung (GAEB DA 2000 1.1, DA83)
Projekt: 25-055
Währung: EUR
Auftraggeber: Medizinischer Dienst Niedersachsen, Hannover, 30519; Vergabenummer: 01
Erstellt mit: ASBwin 28.0.2.0, Position 28.0.2.2, 09.09.2026

## 01 Einbau einer Trennstation
Datum: 09.09.2026

### Titel 01 440-Elektrische Anlagen

#### Bereich 01.01 443-Niederspannungsschaltanlagen

##### Abschnitt 01.01.01 4431-Niederspannungshauptverteiler

*Hinweis: Hinweis GNSHV + Unterverteilungen*
Stromversorgung
Im gesamten Bereich ab der Niederspannungsverteilung wird für die Netzversorgung das TN-S-Netz vorgesehen. Der N-Leiter und der PE-Leiter werden getrennt voneinander geführt.

Niederspannungsverteilungen / Haupt- und Unterverteilung

Allgemein
Grundsätzlich werden alle Niederspannungsverteilungen, Schalt-, Steuer- und Einbaugeräte der VDE-Vorschrift 0660 / Teil 500 und den Bestimmungen des örtlichen EVU entsprechend geprüft und neu aufgebaut.
Durch einen standardisierten Aufbau der Felder ist es prinzipiell möglich, Felderweiterungen vorzusehen.
Alle Schaltgeräte in den Feldern werden so angebracht, dass sie leicht austauschbar sind.
Alle Steckdosenstromkreise werden mit Fehlerstromschutzschaltern abgesichert.
Alle Geräte sind durch dauerhafte Bezeichnungsschilder, sowohl auf den Geräten, als auch auf der Montagevorrichtung, entsprechend der Bezeichnung im Stromlaufplan, dauerhaft zu kennzeichnen.

Um Geräte nachträglich einbauen zu können, ist bezogen auf die räumlichen Abmessungen, eine Platzreserve von 30 % zu berücksichtigen.

Alle Abgänge werden mit Leitungsschutzschaltern bzw. mit Sicherungslasttrennschaltern sowie die Steckdosenstromkreise zusätzlich mit Fehlerstromschutzschaltern (FI-Schalter) ausgeführt. Dabei werden die Stromkreise für die Beleuchtung und die Installation so aufgeteilt, dass die Phasenbelastung ausgeglichen und die Schieflast nicht größer als 10 % ist.
Alle vorhandenen Abgänge werden geprüft und nach baulichen Gegebenheiten über Ausgangsklemmen geführt.

Hinweis
Anstrich:
Alle Eisenteile mit rostschützendem Grundanstrich und nach Beseitigung aller Unebenheiten durch Spachteln und Glattschliff: Fertiganstrich nach RAL.
Beschädigungen des Anstrichs beim Transport oder dergleichen müssen bis zur Übergabe an den Bauherrn sorgfältig ausgebessert bzw. neu gestrichen sein.
Hierfür erfolgt keine besondere Vergütung. Dies gilt grundsätzlich für alle Anlagenteile.

Beschriftung:
Die Anlagen, das Feld, jeder Abgang und jedes Bauteil (Schalter, Schütze, etc.) sind mit getrennten, großflächigen Beschriftungsschildern in "Deutsch" zu versehen.
Die Beschriftung und Ausführung der Schilder muss mit dem AG vor Ausführung abgestimmt werden.

Verdrahtung:
Das Drehfeld ist stets rechtsdrehend in den Phasenfolgen L1, L2, L3 anzuschließen.

Aufbau:
Alle Verteilungen sind als fabrikfertiger, partiell typengeprüfter Niederspannungs-Schaltschrank PTSK oder typengeprüfter Niederspannungs-Schaltkrank TSK, nach VDE 0660, Teil 600, anzubieten.

Die Dimensionierung des Neutralleiters ist mindestens mit dem Querschnitt des entsprechenden Außenleiters auszuführen.

Die Verdrahtung ist einschließlich dem kompletten Zubehör,  wie Anschlüsse, externe Kabel etc., einzukalkulieren.
Die erforderlichen Stromschienen sind einzukalkulieren.
Alle stromführenden Teile sind entsprechend den Bestimmungen nach BGV A 3 auszuführen bzw. abzudecken.
Alle Geräte sind dauerhaft in Übereinstimmung mit dem Stromlaufplan zu beschriften. Die schrankinternen Verdrahtungen sind als PVC-Aderleitungen H 05 V-K fein-drähtig auszuführen. Der Adernquerschnitt ist entsprechend den VDE-Vorschriften auszulegen.
Die Adern sind in Verdrahtungskanälen zu führen. Alle abgehenden Kabel und Leitungen sind über Klemmen zu führen.

Vor der Fertigung ist der Bauleitung eine Werkstattzeichnung mit Aufbauplan vorzulegen.
Der Revisionsplan und die Stromkreisbezeichnung ist in einer Plantasche an der Innenseite unterzubringen.
Vorhandene Felder für Stark- und Schwachstrom sind gegeneinander abzuschotten und von außen zu kennzeichnen.
Für alle Leitungen einschließlich Null- und Schutzleiter sind Reihenklemmen prüffähig nach Stromkreisen angeordnet einzubauen.
Bei der Kalkulation ist der komplette Elektro-Anschluss von Leitungen und Kabeln an die Niederspannungshauptverteilung einschließlich Einführen, Absetzen und Anschließen in den Einheitspreis zu rechnen.

*Hinweis: Allgemeine Technische Vorbemerkungen*
1 NS-Schaltanlagen
Allgemeine Technische Vorbemerkungen

1.1.1 Ausführungsvorgaben
Nachstehende Schaltanlagen und Verteiler sind als
Niederspannungsschaltgerätekombinationen nach
DIN EN 61439-1, -2 (DIN VDE 0660-600), NSK mit Bauartnachweis durch Prüfung, Ableitung oder Berechnung
auszuführen.

1.1.2 Zusätzliche Bauvorschriften:
Der Aufbau von Zählungen und Feldern ist vor
Realisierung beim Netzbetreiber projektbezogen
genehmigen zu lassen.
Die Ausführung erfolgt nach den anerkannten Regeln
der Technik. Hierzu ist mindestens der jeweils
aktuelle Normenstand zu realisieren.
Die für den Aufbau der Verteilung relevanten Baumaße
sind am Montageort zu prüfen.
Umgebungstemperatur am Aufstellungsort beträgt
max. 35°C.
Alle Schaltgerätekombinationen sind in der im
Leistungsverzeichnis angegebenen Form, Schutzart,
Bauart sowie der Feldeinteilung bzw. Feldgröße
auszuführen.
Mit dem Bau der Schaltgerätekombinationen darf erst
nach Genehmigung durch den Auftraggeber / Planer
begonnen werden.
Zur Genehmigung sind die Frontansicht mit
Betriebsmittelaufteilung sowie der Übersichtsschaltplan einzureichen.

1.1.3 Kalkulationsbedingungen
Die aufgeführten Beschreibungen sind
Kalkulations- und Vertragsbestandteile.
Sie sind bei den Beschreibungen der Einzelanlagen und
der Betriebsmittel, auch wenn sie nicht mehr im
Detail erwähnt werden, zu berücksichtigen.
Die Anlagen mit sämtlichen notwendigen Systemzubehör
und Kleinteilen sind komplett ausgebaut und betriebsfertig montiert anzubieten.
Betriebsmittel sind inklusive notwendiger Anschluss-
und Verbindungsklemmen zu kalkulieren.
Passschrauben und -ringe, Schraubkappen,
Sicherungseinsätze sind in die Einheitspreise
einzukalkulieren, Lieferung von Sicherungseinsätzen
erfolgt als Beipack.
Die Anmeldung an das Niederspannungsnetz sowie
Beschaffung und Montage der
Netzbetreiber - Wandler sind mit einzukalkulieren.
Nebenleistungen nach VOB / Teil C sind im Preis
enthalten.
In die Einheitspreise sind gleichfalls die
Einregulierung / Justierung von
Auslöseeinrichtungen, etc., Prüfung, Inbetriebnahme
sowie das Erstellen des zugehörigen Protokolls
einzukalkulieren.
Die Revisionsunterlagen, Nachweis der Prüfungen,
Prüfprotokolle für den Anschluss der abgehenden
Stromkreise etc. werden nicht separat vergütet,
sondern sind in die Einheitspreise einzukalkulieren.

1.1.4 Elektrotechnische Ausrüstung
Bei Schaltgerätekombinationen mit mehreren
unterschiedlichen Versorgungssystemen, sind für die
einzelnen Netze getrennte Schränke
vorzusehen oder entsprechende Abschottungen
einzubringen.
Für nachträglichen Einbau von Geräten ist eine
Platzreserve von  mindestens 25% vorzuhalten.
Teile der Schaltgerätekombinationen, welche nach
Abschaltung unter Spannung stehen können, sind separat
abzudecken und zu kennzeichnen (DIN VDE 0660-514).

Es ist eine einheitliche Steuerspannung für alle
Geräte vorzusehen
(Spannung ist mit Auftraggeber abzustimmen).

Betriebsmittel in Türen werden mit Schutzhaube
IP 3x abgedeckt.

1.1.5 Sammelschienensystem
Das Sammelschienensystem ist aus elektrolytischem
Kupfer zu fertigen. Alle Sammelschienenverbindungen
sind über die gesamte Lebensdauer der Schaltanlage
wartungsfrei auszuführen.
Das Hauptsammelschienensystem ist hinten im
Feld in separatem Funktionsraum anzuordnen.
Die Sammelschienen sind in jedem Feld nach
DIN EN 60446 (VDE 0198) zu kennzeichnen:
Außenleiter  L1, L2, L3
N-Leiter  N
PE/PEN-Leiter  grün/gelb

1.1.6 Kompensationsanlagen
Kompensationen sind auszuführen nach:
EN 60439-1 für Kondensatoren;
Kompensationsanlagen sind in Modulsystemtechnik
auszuführen (erweiterungsfähig).
Kondensatoren sind Verlustarm (0,2W /kVAr) und
PCB-frei auszuführen.

1.1.7 Aufstellung
Die Schaltgerätekombinationen sind in
transportfähigen Teilen anzuliefern und an
dem vorgesehenen Platz einschließlich
allem Klein- und Befestigungsmaterial
betriebsfertig zu montieren.
Vorgegebene Maße, insbesondere die Tiefe und Breite
der Felder, sind aufgrund baulicher Vorplanungen für
Kanäle / Ständergerüste sowie Raumhöhen einzuhalten.
Die Aufstellung der Anlage / Bemessung der Fluchtwege
erfolgt nach DIN VDE 0100-729.
Die Aufstellung der Schaltgerätekombination erfolgt
auf einem Doppelbodengerüst.
Sämtliche Montageschienen und Bleche, Aussparungen
sowie die für die nachfolgenden
Ausführungsbeschreibungen erforderlichen
Kleinmaterialien sind einzukalkulieren.

1.1.8 Kabel und Schienenanschlüsse
Querschnitte < 16mm² sind auf Reihenklemmen zu führen.
Es sind Neutralleitertrennklemmen einzusetzen.
Reihenklemmen und Einbaugeräte sind unter separat
abnehmbaren Abdeckungen anzuordnen.
Die Kabel- bzw. Schieneneinführungen müssen von oben
und von unten möglich sein. Für die Befestigung der
Kabel sind entsprechende Kabelabfangschienen in den
Feldern zu montieren.
Bei Bemessung der Kabelrangier- und Anschlussräume
sind besonders zu beachten:
-Einsatz besonderer Kabelarten lt.
 Betreibervorgabe,
-spätere Erweiterungen / Änderungen unter
 Anwendungsbetrieb
Für eine ausreichende Zugentlastung pro
anzuschließende Leitung ist zu sorgen.
Verbindungsleitungen zu Türen werden mit flexibler
Leitung H07V-K im Schutzschlauch mit beidseitiger
Zugentlastung realisiert.

1.1.9 Dokumentation
Revisionsunterlagen sind  3-fach, inklusive
aller Nachweise nach o.g. Norm zu erstellen.
Im Einspeisefeld der Anlagen (je Netzsystem) ist eine
massive Plantasche mit dem aktuellen Stand der Stromlaufpläne einzubringen.
Ein Bezeichnungsschild mit Herstellerangaben
ist in der Tür der Einspeisung anzuordnen.

1.1.10 Konformität und Prüfungsnachweise
Die Dokumentation der vorgeschriebenen Prüfungen
erfolgt im zu erstellenden Stücknachweis.
Der Hersteller der NS-Schaltanlage hat ein
zertifiziertes Qualitätsmanagementsystem
nach EN/ISO 9001 zu unterhalten und nachzuweisen.
Die weiteren nachstehenden Qualifikationen sind durch
Erklärung der Konformität nachzuweisen:
-Wartungsfreiheit der Schienenverbindungen,
-Berührungsschutz nach DIN EN 50274
(VDE 0660-514 Schutz gegen elektrischen Schlag).

1.1.11Technische Unklarheiten/Änderungen im Projektablauf
Für Planungsunterlagen jeglicher Art, die der
Auftragnehmer vom Auftraggeber zur Arbeitsausführung
übergeben bekommt, gilt die Prüfpflicht des AN
nach VOB Teil B.
Werden bei der Bearbeitung des Leistungsverzeichnisses
Widersprüche entdeckt, sind diese bei der
Angebotsabgabe zu berücksichtigen; z.B. in Form
eines Nachtrages.
In jedem Falle sind technische Unklarheiten z.B. bei
Änderungen im Projektablauf vor Realisierung mit dem
Planungsbüro abzustimmen.

1.1.12 Wartung / Dienstleistung
Es ist eine Einweisung des Wartungs- bzw.
Bedienpersonal vorzunehmen.
Die Übergabe der Bedienungs- und Wartungsanweisung
erfolgt bei Abnahme der Anlage.
Elektrische Anlagen sind nach Anforderungen der
DIN EN 50110-1 und BGV A2 wiederkehrend zu prüfen.
Im Interesse von Unfallverhütung, Betreiberpflichten
sowie langfristiger Aufrechterhaltung der
Anlagenfunktion wird ein Wartungsvertrag zwischen
Hersteller und Betreiber empfohlen. Dieser ist jedoch
nicht Bestandteil dieses Leistungsverzeichnisses,
ist aber dem Leistungsverzeichnis als Anhang beigefügt.
Wartung ist ausgeschrieben.

1.1.13 Gewährleistung
Für die zu erstellenden Anlagen beträgt die
Gewährleistung
2 Jahre nach VOB.

Sämtliche für die Niederspannungs-
Schaltgerätekombinationen relevanten Unterlagen
und Daten sind vom Hersteller für einen
Zeitraum von 10 Jahren anlagenbezogen zu archivieren
und verfügbar zu halten.
Die Identifizierung der erfolgt über eine auf dem
Typenschild in / auf der NSK zu platzierende
Kennnummer (z.B. Auftragsnummer).

*Hinweis: Beschreibung der Einbaugeräte*
Beschreibung der Einbaugeräte

Alle Einbaugeräte-Positionen verstehen sich einschließlich der notwendigen Verdrahtung, Abgangsklemmen oder Montagezubehör wie Kabelschuhe, Einführungen etc..

Zusätzliche Abgangsklemmen für Steuerleitungen / oder als Leitungsabschluss werden gesondert vergütet.

Alle Reihen-Einbaugeräte wie Leitungsschutzschalter, Fehlerstromschutzschalter, Schaltgeräte, Leistungsschalter,
Fernschalter etc. sind von einem Hersteller einzubauen.

Genannt für die nachfolgenden Positionen:

Angeb. Fabrikat: '.....................................'

**01.01.01.10 Lasttrennschalter mit Sicherung in Leistenbauform, NH00-3, Lasttrennschalter mit Sicherung in Leistenbauform, NH00-3, 3-polig, SaS 185mm**
NH00-3 für SaS 185mm, Kein Zubehör, 3-polig, In = 160 A
Lasttrennschalter mit Sicherung in Leistenbauform nach DIN EN 60947-3 für Waagrecht- oder Senkrechteinbau, mit bedienerunabhängiger Kraftspeicherbetätigung mittels Sprungschaltwerk und Drehhebel-Handantrieb, mit Doppelunterbrechung (Trennung vor und nach den NH-Sicherungen), mit Leistenführungen zum gefahrlosen Kontaktieren unter Spannung auf das Feldverteilschienensystem mit Sammelschienenmittenabstand 185mm, mit 3 Einschubkontakten steckbar zur Feldverteilschiene, mit Stellungsanzeige frontseitig, abschließbar durch das Anbringen von Vorhängeschlössern in Aus- und Einstellung, Deckelverriegelung mit 3mm Doppelbart-Verschluss, Deckel plombierbar. Anschlussquerschnitt bei flexiblem Leiter: 95mm² Anschlussquerschnitt bei starrem Leiter: 95mm² Breite installiertes Produkt: 280 mm Gerätelebensdauer, elektrische Schaltspiele: 200 Isolationsspannung: 1000 V Länge: 590 mm Stoßspannungsfestigkeit: 8000 V
Polzahl: 3
Bemessungsstrom eines Stromkreises  160 A
Nennstrom des Gerätes: In = 160 A

liefern, montieren und betriebsfertig anschließen.
Menge: 1,000 St.

**01.01.01.20 Sicherungseinsatz NH00/NH1 50-63A**
Sicherungseinsatz in der Ausführung:
NH00/NH1 50A bis 63A
- Kombimelder
- Grifflasche
- spannungsführend

Installiert in bauseitiger Unterverteilung / Niederspannungshauptverteilung der vorgerüstetem Aufnahme

Inklusive freischalten,einsetzen und Inbetriebnahmemessung nach DIN VDE 0100-600 und Inbetriebnahme
Menge: 6,000 St

**01.01.01.30 Reihenklemme bis 10 mm²**
Reihenklemme bis 10 mm² Reihenklemmen wie zuvor beschrieben, jedoch Anschlussquerschnitt bis 10 mm²,
liefern, montieren und betriebsfertig anschließen.
Menge: 3,000 St

**01.01.01.40 Reihenklemme bis 25 mm²**
Reihenklemme bis 25 mm² Reihenklemmen wie zuvor beschrieben, jedoch Anschlussquerschnitt bis 25 mm²,
liefern, montieren und betriebsfertig anschließen.
Menge: 3,000 St

**01.01.01.50 Reihenklemme als N-Trennklemme, bis 10 mm²**
Reihenklemme als N-Trennklemme, bis 10 mm² Reihenklemmen wie zuvor beschrieben, jedoch als N-Trennklemme, Anschlussquerschnitt bis 10 mm²,
liefern, montieren und betriebsfertig anschließen.
Menge: 1,000 St

**01.01.01.60 Reihenklemme als N-Trennklemme, bis 25 mm²**
Reihenklemme als N-Trennklemme, bis 25 mm² Reihenklemmen wie zuvor beschrieben, jedoch als N-Trennklemme, Anschlussquerschnitt bis 25 mm²,
liefern, montieren und betriebsfertig anschließen.
Menge: 1,000 St

**01.01.01.70 Schutzleiter-Reihenklemme bis 10 mm²**
Schutzleiter-Reihenklemme bis 10 mm² Schutzleiter-Reihenklemmen wie zuvor beschrieben, jedoch Anschlussquerschnitt bis 10 mm²,
liefern, montieren und betriebsfertig anschließen.
Menge: 1,000 St

**01.01.01.80 Schutzleiter-Reihenklemme bis 25 mm²**
Schutzleiter-Reihenklemme bis 25 mm² Schutzleiter-Reihenklemmen wie zuvor beschrieben, jedoch Anschlussquerschnitt bis 25 mm²,
liefern, montieren und betriebsfertig anschließen.
Menge: 1,000 St

#### Bereich 01.02 444-Niederspannungsinstallationsanlagen

*Hinweis: Vorbemerkung*
Vorbemerkung
Die gesamte interne 0,4 kV-Verkabelung ist mit Mehr- bzw. Einleiterkabel mit VDE-Kennzeichnung auszuführen. Es sind nur europäische Markenfabrikate zugelassen.

Die Ausführung der E90-Kabelanlagen erfolgt gemäß DIN 4102-12 und den einschlägigen VDE-Vorschriften als geprüftes System zur Sicherstellung des Funktionserhalts von 90 Minuten im Brandfall. Es sind ausschließlich systemgeprüfte Kabel, Tragsysteme und Befestigungsmittel eines zugelassenen Herstellers zu verwenden.
Die Montage hat nach den jeweiligen Prüfzeugnissen und Herstellervorgaben zu erfolgen, insbesondere unter Einhaltung der zulässigen Befestigungsabstände und Verlegebedingungen.
Durchführungen durch Wände und Decken sind mit zugelassenen Abschottungssystemen fachgerecht herzustellen.

Erforderliches Klein- / Befestigungsmaterial (Schrauben, Dübel, Kabelbinder, etc. ), Hilfskonstruktionen und Abdeckungen während der Montage sind einzukalkulieren.

Die Kabel sind ungeschnitten in einer Länge zu verlegen. Mehrforderungen wegen erschwerter Montage wie z.B. durchziehen durch Durchbrüche, große Längen und dergleichen können nicht geltend gemacht werden.
Die Querschnittbemessung sowie die Länge der Kabel sind eigenverantwortlich zu ermitteln und zu prüfen.
Auf die Einhaltung der Schutzmaßnahmen im TN-, und TT-, und IT-Netz wird besonders hingewiesen.
Es ist ein lückenloser Nachweis der Selektivität und aller Dimensionierungskriterien für alle Kabel zu führen.
Die Kabelquerschnitte der Leistungskabel sind so zu dimensionieren, dass max. 80% der nach VDE zulässigen Dauerbelastung auftritt, unter zusätzlicher Berücksichtigung aller evtl. erforderlichen Reduktionsfaktoren für Häufung, Temperatur etc. Die jeweiligen maximalen Verbraucherlastungen bzw. Kabelbelastungen sind zu ermitteln und gemeinsam mit den Kabelberechnungen in einem Pflichtenheft zu dokumentieren.
Die wesentlichen Impedanzen des vorgelagerten Netzes wie z.B. MS-Netz, Trafo, Generator usw. sind zu berücksichtigen.
Das ordnungsgemäße Öffnen und
Wiederverschließen von vorhandenen und/oder neuen Kabelwegen bzw.-trassen, -kanälen und/oder Doppelböden usw., ist den Erfordernissen entsprechend oft durchzuführen.
Sofern vom Bauherrn keine weiterreichenden
Forderungen gestellt werden, sind alle Kabel wenigstens
am Anfang und Ende, sowie vor und hinter Brandabschnittgrenzen und an markanten Punkten
des Trassenvorlaufes mit serienmäßigen
Bezeichnungsbändern zu versehen. Die maschinenbeschrifteten Angaben beinhalten den Kabeltyp, Aderzahl und Querschnitt, sowie die Ausgangs- und Zielbezeichnungen. Alle genannten Positionen beinhalten die Lieferung, Montage und Inbetriebnahme.
Es ist eine Kabelliste in Tabellenform zu führen.

Die Raumhöhe beträgt ca. 3,0m.

Vorgenannte Leistungen sind in die Kabel-Einheitspreise einzukalkulieren und werden nicht
separat vergütet.

##### Abschnitt 01.02.01 4441-Kabel und Leitungen Starkstrom

**01.02.01.10 (N)HXH-J E90 4×10 RE OR**
Halogenfreie, flammwidrige Sicherheitsleitung mit verbessertem Brandverhalten liefern und betriebsfertig verlegen.
Leitungstyp: (N)HXH-J E90
Aderanzahl und Querschnitt: 4 × 10 mm²
Leiterausführung: Kupfer, eindrähtig (RE)
Nennspannung: 0,6/1 kV
Aderkennzeichnung: nach DIN VDE, mit grün-gelbem Schutzleiter
Mantelfarbe: orange
Ausführung halogenfrei, mit geringer Rauchgasentwicklung sowie korrosionsarmen Brandgasen.
Geeignet für den Einsatz in Anlagen mit Funktionserhalt gemäß DIN 4102-12.
Funktionserhalt der elektrischen Anlage: E90 (90 Minuten) unter Brandbeanspruchung.
Verlegung gemäß den gültigen DIN VDE-Bestimmungen sowie den Herstellervorgaben.
Montage ausschließlich mit für den Funktionserhalt zugelassenen Trage- und Befestigungssystemen.
Einsatzbereiche:
Versorgung von sicherheitsrelevanten Anlagen wie Sicherheitsbeleuchtung, Brandmeldeanlagen, Rauch- und Wärmeabzugsanlagen sowie vergleichbare Einrichtungen.
Leistungsumfang:

Liefern und fachgerechtes Verlegen der Leitung
Befestigung mit zugelassenem E90-System
Herstellen aller erforderlichen Anschlüsse
Einschließlich sämtlicher Befestigungs- und Kleinmaterialien
Kennzeichnung der Leitungsanlage gemäß Vorschriften

Abrechnung erfolgt nach tatsächlich verlegter Leitungslänge in Metern (m), einschließlich aller Nebenleistungen.

Verlegeart: Funktionserhalt Steigtrasse, Funktionserhalt Kabeltrasse, Funktionserhalt Sammelhalter und 10% Einzelbefestigung unter Verwendung geprüfter Metalldübel/Schrauben

Diese Position versteht sich einschließlich dem für den
Funktionserhalt dieses Kabels zugelassenem Zubehör für die Einzelverlegeung und der Steigtrasse.

Liefern, verlegen und betriebsfertig(beidseitig) anschließen.
Menge: 20,000 m

### Titel 02 490-Sonstige Maßnahmen für technische Anlagen

#### Bereich 02.01 494-Abbruchmaßnahmen

*Hinweis: Hinweis Schlitze, Durchbrüche, Bohrungen*
Hinweis Schlitze, Durchbrüche, Bohrungen
Alle lärmintensiven Arbeiten sind vor Ausführung mit
dem Bauherrn und der örtlichen Bauleitung abzustimmen.
Anfallender Bauschutt ist am gleichen Tage zu
entsorgen. Die Baustelle ist zum Feierabend besenrein
zu verlasen.

**02.01.10 Mauerdurchbruch, Wand = 24 cm, D = 35 mm**
Mauerdurchbruch in Wand herstellen
Wandstärke bis 24 cm, Durchmesser bis 35 mm
Mauerwerk / Beton / Kalksandstein

komplett herstellen und
Bauschutt fachgerecht entsorgen.
Menge: 3,000 St

**02.01.20 Mauerdurchbruch, Wand = 24 cm, D = 50 mm**
Mauerdurchbruch in Wand herstellen
Wandstärke bis 24 cm, Durchmesser bis 50 mm
Mauerwerk / Beton / Kalksandstein

komplett herstellen und
Bauschutt fachgerecht entsorgen.
Menge: 3,000 St

#### Bereich 02.02 499-Sonstige Maßnahmen für technische Anlagen, Sonstiges

##### Abschnitt 02.02.01 499-Sonstige Maßnahmen für technische Anlagen, Sonstiges

*Hinweis: Brandschutzmaßnahmen / Kabelabschottungen EI 30-120*

*Hinweis: HINWEIS Brandschottungen*
Brandschottungen
Die einzubauenden Brandschottungen müssen allgemein
bauaufsichtlich zugelassene Bereiche oder Bausysteme
der Feuerwiederstandsklasse F90 / F30 nach DIN 4102
sein. Die bauaufsichtliche Zulassung ist vor der Ausführung vorzulegen.
Die Abschottung ist vorschriftsmäßig mit einem
geschraubten Schild zu kennzeichnen (einschl. der
laufenden Nummer), einschl. Montage und verzinktem
Befestigungsmaterial.

Alle anfallenden Kosten (Lieferung, Montage, Beschriftung und Dokumentation/Schottbuch) sind in den Einheitspreisen einzukalkulieren und werden nicht besonders vergütet.

**02.02.01.10 Brandschutz Einzelkabeldurchführung**
Brandschutz einer Einzelkabeldurchführung nach MLAR
Restöffnungsverschluss <15mm mit Mörtel, Mineralfaser, aufschäumende Baustoffe

komplett liefern und montieren
Menge: 3,000 St

##### Abschnitt 02.02.02 499-Stundenlohnarbeiten

*Hinweis: Hinweis Stunden*
Hinweis Stunden
Stundenlohnarbeiten sind vor Beginn der Arbeiten dem
Auftraggeber über die Objektüberwachung gemäß VOB/B
§15
Nr. 3 anzuzeigen. Die Stundenlohnarbeiten werden zu den
nachstehenden Stundenverrechnungssätzen des Leistungsverzeichnisses vergütet. Es gelten die Regelungen nach
VOB/B §15 und müssen außer diesen Angaben folgendes
enthalten:
- Datum
- die Bezeichnung der Baustelle
- die genaue Bezeichnungdes Ausführungsortes innerhalb
  der Baustelle
- die Art der Leistung
- die Namen der Arbeitskräfte und deren Berufsgruppe
- die geleisteten Arbeitsstunden je Arbeitskraft, ggf.
  aufgegliedert Mehr-, Nacht,- Sonntags-
Feiertagsarbeit
  sowie nach im Verrechnungssatz nicht enthaltenen
  Erschwernissen
- und die Gerätekenngrößen (Materialien)

Für Stundenlohnarbeiten sind täglich von der Bauleitung
bescheinigte Stundenzettel in doppelter Ausführung
auszu- stellen.

**02.02.02.10 Obermonteurstunden**
Lohnstunden eines Obermonteurs
für unvorhergesehene Leistungen
gemäß VOB/B §15
auf besondere Anordnung durch die Bauleitung.
In den Stundensätzen sind alle Lohnnebenkosten
und Unternehmerzuschläge einzurechnen.
Die Stundenzettel müssen VOB §15/3 entsprechen
und Angaben über die Ausführung und den Ort
der Leistung enthalten.
Menge: 10,000 h

**02.02.02.20 Monteurstunden**
Lohnstunden eines Monteurs
für unvorhergesehene Leistungen
gemäß VOB/B §15
auf besondere Anordnung durch die Bauleitung.
In den Stundensätzen sind alle Lohnnebenkosten
und Unternehmerzuschläge einzurechnen.
Die Stundenzettel müssen VOB §15/3 entsprechen
und Angaben über die Ausführung und den Ort
der Leistung enthalten.
Menge: 10,000 h

**02.02.02.30 Helferstunden**
Lohnstunden eines Helfers,
für unvorhergesehene Leistungen
gemäß VOB/B §15
auf besondere Anordnung durch die Bauleitung.
In den Stundensätzen sind alle Lohnnebenkosten
und Unternehmerzuschläge einzurechnen.
Die Stundenzettel müssen VOB §15/3 entsprechen
und Angaben über die Ausführung und den Ort
der Leistung enthalten.
Menge: 10,000 h
